# Muster-Leistungsbeschreibung
Leistungsbeschreibung (GAEB 90, DA81)
Währung: EUR

## Abdichtung Innenräume
Datum: 16.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur Abdichtung im Verbund
(AIV-F) DIN 18534-3

Abdichtungen im Verbund (AIV-F) sind unter
Berücksichtigung der Anforderungen zu planen.

Feuchteempfindliche Untergründe aus Holz oder
Holzwerkstoffen sind als Untergrund für AIV-F
ungeeignet.

In Bereichen, in denen unter Berücksichtigung der
Wassereinwirkung lediglich Bodenflächen abzudichten
sind, ist die Abdichtungsschicht mindestens 5 cm über
OKFF hochzuführen.

An aufgehenden Bauteilen (Wandflächen usw.), auf die
Wasser einwirkt, ist die Abdichtungsschicht mindestens
20 cm über die Wasserentnahmestelle bzw. über die
Höhe des zu erwartenden Spritzwasserbereiches
hochzuführen.

Unter und hinter Bade- oder Duschwannen ist die
Abdichtung fortzuführen, ggf. mit zusätzlicher
Unterflur-Entwässerung.
In diesem Bereich dürfen nur die für die Wannen
selbst erforderlichen Rohre und Leitungen geplant
werden. Durchdringungen für Rohre und Leitungen sind
so zu planen, dass die Abdichtungsschicht sicher
anzuschließen ist.

*Hinweis*
Hinweis zur Abdichtung im Verbund
AIV-F gemäß DIN 18534-3, System 3in1

Die beschriebene Abdichtung von Innenräumen
wird gemäß DIN 18534 Teil 3 mit einem
rissüberbrückenden, mineralischen
Abdichtungsprodukt hergestellt.

Gewähltes Produkt:
Remmers MB FL 2K oder gleichwertig

Die Abdichtung ist für die Wassereinwirkungsklassen
W0-I bis W3-I  an Wänden und auf Böden geeignet.

Die Einhaltung der Schichtdickenanforderung ist durch
Kontrolle  der Auftragsmenge und der Nassschichtdicke
während der Verarbeitung sicher zu stellen und bei
W3-I zusätzlich zu protokollieren.

Das verwendete Produkt kombiniert die Anwendung als
Abdichtung, Fliesenklebemörtel und Fugenmörtel und
ist zur Verlegung von keramischen Belägen auf
Bodenflächen geeignet.

Die Verwendbarkeit ist nach
GBI-P 95 gem. EN 14891,
GBI-P 96 gem. EN 12004 und
GBI-P 97 gem. EAD 030352-00-0503
geprüft.

### Titel 00002 Vorarbeiten

**00002.0001 Vorbereitung des Untergrundes (AIV)**
Reinigen des Untergrundes und Entfernen von
haftungsmindernden Stoffen. Staubreste gründlich
absaugen, Material aufnehmen und entsorgen.
Es muss ein sauberer, tragfähiger Untergrund
vorliegen.

Egalisierungs- und Ausgleichsschichten sind
vor dem Auftragen der Abdichtungsschicht mit
geeigneten Produkten herzustellen.
Einheit: m2

**00002.0002 Grundieren von Wand- und Bodenflächen (AIV)**
Grundierung von Wand- und Bodenflächen
mit saugfähigkeitsregulierender und verfestigender
Wirkung auf saugfähigen Untergründen
(Estrich, Putz, Trockenbaustoffe)
als Vorbehandlung für die Aufnahme des nachfolgenden
Dünnbettmörtel- bzw. Verbundabdichtungssystems.

Gewähltes Produkt:
Remmers Primer Hydro F oder gleichwertig

Produkteigenschaften:
Oberflächenfestigend
Saugfähigkeitsegalisierend
Schnell trocknend
Wässrig

Produktkenndaten:
Trägermaterial Wasser
Festkörpergehalt Ca. 16 %
Dichte (20 °C) Ca. 1,0 g/cm³
pH-Wert Ca. 8
Aussehen: Bläulich

Verbrauch:
Ca. 0,1 - 0,4 l/m² je nach Untergrund
Remmers Primer Hydro F <2842>
Einheit: m2

**00002.0003 Abdichtungsanschluss an Durchdringungen mit Flansch (AIV-F)**
*** Bedarfsposition ohne GB
Durchdringungen mit Festflansch, wie z.B. Unterputz
Mischarmaturen oder Bodenabläufe, für den
fachgerechten Anschluss der Verbundabdichtung
vorbehandeln.

Flansch mit grobkörnigem Schleifpapier aufrauen, mit
geeignetem Reiniger / Verdünnung gründlich reinigen
und haftungsmindernde Stoffe restlos entfernen.

Auftrag der zweikomponentigen Epoxidharz-Grundierung
auf der trockenen und sauberen Oberfläche.
Vollflächiges abstreuen der frischen Grundierung mit
feuergetrocknetem Quarzsand.
Grundierung vollständig durchtrocknen lassen.

Gewähltes Produkt:
zur Reinigung:
Remmers Verdünnung V 101 oder gleichwertig

zur Grundierung:
Remmers Epoxy ST 100 oder gleichwertig

zum Abstreuen:
Remmers Quarz 03/08 DF oder gleichwertig

Produkteigenschaften Grundierharz:
Chemisch belastbar
Gute Penetrationsfähigkeit
Weichmacherfrei, nonyl- und alkylphenolfrei
Im ausreagierten Zustand physiologisch unbedenklich

Produktkenndaten Grundierharz:
Im ausreagierten Zustand
Biegezugfestigkeit 23 N/mm² *
Druckfestigkeit 95 N/mm² *

Verbrauch:
Nach Bedarf
Remmers Verdünnung V 101 <0978>
Nach Bedarf, ca. ca. 0,30 - 0,50 kg/m²
Remmers Epoxy ST 100 <1160>
Nach Bedarf
Remmers Quarz 03/08 DF <4406>
Einheit: St

### Titel 00003 Abdichtung im Verbund nach DIN 18534-3

**00003.0001 Abdichtungsanschluss anRohrdurchdringungen Wand (System 3in1)**
*** Bedarfsposition ohne GB
Abdichtungsanschluss an Rohrdurchdringungen
mit einer vorgefertigten Dichtmanschette
(Lochdurchmesser 1/2") aus hochwertigem,
vliesbeschichteten Premium-Dichtband
auf NBR Kautschuk Basis verstärken.

Die Dichtmanschette muss das Leitungsrohr wasserdicht
umschließen. Bei Bedarf ist das Leitungsrohr vor den
Abdichtungsarbeiten über die Abdichtungsebene zu
verlängern.

Dichtmanschette mit einem rissüberbrückenden,
mineralischen Abdichtungsprodukt,
verkleben und anschließend überarbeiten.

Gewähltes Produkt:
Remmers Dichtmanschette Tape VF 120 VC oder
gleichwertig

zur Verklebung und Überarbeitung:
Remmers MB FL 2K oder gleichwertig

Produkteigenschaften Dichtmanschette:
Hochflexibel
Hohes Dehn- und Rückstellvermögen
Spezielle Vliesbeschichtung

Produktkenndaten Dichtmanschette:
Temperaturbeständigkeit -20 °C bis +90 °C
Dicke 0,65 mm
sd-Wert 5 m
Wasserundurchlässigkeit Ca. 3,0 bar
Höchstzugkraft Quer: 122 %, Längs: 93,6 %
Farbe Blau
Außenmaß: 120 x 120 mm

Verbrauch:
Remmers Tape VF 120 VC, Wandmanschette VF, 120x120mm
<5077>
Nach Bedarf
Remmers MB FL 2K <3001>
Einheit: St

**00003.0002 Abdichtungsanschluss an Rohrdurchdringungen Boden (System 3in1)**
*** Bedarfsposition ohne GB
Abdichtungsanschluss an Rohrdurchdringungen und
Bodenabläufe mit einer vorgefertigten Dichtmanschette
aus hochwertigem, vliesbeschichteten Premium-Dichtband
auf NBR Kautschuk Basis verstärken.

Die elastische Dichtmanschette entsprechend dem
erforderlichen Rohrdurchmesser zuschneiden und so über
die Rohrdurchführung stülpen, dass die Manschette das
Rohr vollständig umfasst.
Bei Bodenabläufen fachgerecht an den vorhandenen
Flansch anschließen.

Dichtmanschette mit einem rissüberbrückenden,
mineralischen Abdichtungsprodukt
verkleben und anschließend überarbeiten.

Gewähltes Produkt:
Remmers Tape 350 HC oder gleichwertig

zur Verklebung und Überarbeitung:
Remmers MB FL 2K oder gleichwertig

Produkteigenschaften Dichtmanschette:
Hochflexibel
Hohes Dehn- und Rückstellvermögen
Spezielle Vliesbeschichtung

Produktkenndaten Dichtmanschette:
Temperaturbeständigkeit -20 °C bis +90 °C
Dicke 0,7 mm
Wasserundurchlässigkeit Ca. 1,5 bar
Farbe Blau
Außenmaß: 350 x 350 mm

Verbrauch:
Remmers Tape VF 350 HC <4804>
Nach Bedarf
Remmers MB FL 2K <3001>
Einheit: St

**00003.0003 Abdichtung von Innenecken, Fugen,Übergängen (System 3in1)**
Innenecken, Fugen und Übergänge zu
nichtmineralischen Bauteilen mit dem hochwertigen,
vliesbeschichtetem Premium-Dichtband auf
NBR Kautschuk-Basis, verstärken.

Mineralisches, rissüberbrückendes Abdichtungsprodukt,
auf dem vorbereiteten Untergrund vorlegen,
Dichtband vollflächig verkleben und mit dem
Abdichtungsstoff überarbeiten.
In Eckbereichen werden vorgefertigte Innen- und
Außenecken überlappend mit dem Fugenband
eingearbeitet.
Ansätze sind mit einer Überlappungsbreite
von > 5 cm auszuführen.
Über Bewegungsfugen wird das Fugenband
schlaufenförmig
in Omegaform eingebaut.

Gewähltes Produkt:
Remmers Tape VF-Serie oder gleichwertig,
zur Verklebung:
Remmers MB FL 2K oder gleichwertig.

Produkteigenschaften:
Hochflexibel
Hohes Dehn- und Rückstellvermögen
Spezielle Vliesbeschichtung

Produktkenndaten:
Temperaturbeständigkeit -20 °C bis +90 °C
Dicke 0,65 mm
sd-Wert 5 m
Wasserundurchlässigkeit Ca. 3,0 bar
Höchstzugkraft Quer: 122 %
Längs: 93,6 %
Nach Einwirkung von Flüssigchemikalien
Quer: 131 %
Längs: 111 %
Farbe Blau

Produktkenndaten weichen innerhalb der VF-Serie leicht
voneinander ab, vgl. Angaben Technisches Merkblatt.

Verbrauch:
Ca. 1m/m
Remmers Tape VF 120 <5071>
Ca. 1m/m
Remmers Tape VF 250 <4805>
Ca. 1m/m
Remmers Tape VF 500 <5075>
1 Stk./Innenecke VF
Remmers Tape VF 100 IC <5074>
1 Stk./Aussenecke VF
Remmers Tape VF 75 EC <5073>
Nach Bedarf
Remmers MB FL 2K <3001>
Einheit: lfm

**00003.0004 Abdichtung im Verbund AIV-F gemäß DIN 18534-3, System 3in1**
Abdichtung im Verbund (AIV-F) nach DIN 18534
aus einem rissüberbrückenden,
mineralischen Abdichtungsprodukt
herstellen.

Gesamt-Trockenschichtdicke > 2 mm.

Gewähltes Produkt:
Remmers MB FL 2K oder gleichwertig.

Produkteigenschaften:
Hochflexibel
Wasserundurchlässig
Reaktive Durchtrocknung
Für beheizbare Belagskonstruktionen geeignet

Produktkenndaten:
Wasserundurchlässigkeit Ca. 1,5 bar
Basis Polymerbindemittel, Zement, Additive,
Spezial-Füllstoffe
Brandverhalten Klasse E
Durchtrocknungszeit 1 mm Schichdicke:
4 Stunden (23°C, 50% rel.F.);
11 Stunden (5°C, 90% rel.F.)
2 mm Schichdicke:
8 Stunden (23°C, 50% rel.F.);
22 Stunden (5°C, 90% rel.F.)

Die Verwendbarkeit ist nach
GBI-P 95 gem. EN 14891,
GBI-P 96 gem. EN 12004 und
GBI-P 97 gem. EAD 030352-00-0503
geprüft.

Verbrauch:
Ca. 1,3 kg/m²/mm
Remmers MB FL 2K <3001>
Einheit: m2

**00003.0005 Verlegen von Boden-und Sockelfliesen im Innenbereich (System 3in1)**
Boden- und Sockelfliesen im Dünnbettverfahren
mit reaktiv erhärtendem, hochflexiblem,
wasserundurchlässigem Dünnbettkleber fachgerecht
verlegen.
Rand-, Anschluss- und Bewegungsfugen sauber aussparen
bzw. auskratzen.

Gewähltes Produkt:
Remmers MB FL 2K oder gleichwertig

Fliesenfabrikat: '____________________'
Fliesentyp:  '____________________'
Fliesenformat:  '____________________'
Fliesenfarbe:  '____________________'

Produkteigenschaften:
Hochflexibel
Wasserundurchlässig
Reaktive Durchtrocknung

Produktkenndaten:
Geprüfter Flexmörtel nach DIN EN 12004, C1E S2
Wasserundurchlässigkeit Ca. 1,5 bar
Basis Polymerbindemittel, Zement, Additive,
Spezial-Füllstoffe
Brandverhalten Klasse E
Durchtrocknungszeit
1 mm Schichdicke:
4 Stunden (23°C, 50% rel.F.); 11 Stunden (5°C, 90%
rel.F.)
2 mm Schichdicke:
8 Stunden (23°C, 50% rel.F.); 22 Stunden (5°C, 90%
rel.F.)

Verbrauch:
Abhängig von Verlegeart und Kammzahnung
Ca. 3,5 kg/m² bei Kammzahnung 10 mm.
Remmers MB FL 2K <3001>
Einheit: m2

**00003.0006 Fliesenbelag ausfugen (System 3in1)**
Boden- und Sockelfliesen mit reaktiv erhärtendem,
hochflexiblem, wasserundurchlässigem Fugenmörtel
ausfugen.
Rand-, Anschluss- und Bewegungsfugen sauber aussparen
bzw. auskratzen.

Gewähltes Produkt:
Remmers MB FL 2K oder gleichwertig

Produkteigenschaften:
Hochflexibel
Wasserundurchlässig
Reaktive Durchtrocknung
Heller Farbton ermöglicht pigmentierbare Fugenfarben
Fugenbreiten von 3 - 12 mm
Für beheizbare Belagskonstruktionen geeignet

Produktkenndaten:
Wasserundurchlässigkeit Ca. 1,5 bar
Basis Polymerbindemittel, Zement, Additive,
Spezial-Füllstoffe
Brandverhalten Klasse E
Durchtrocknungszeit
1 mm Schichdicke:
4 Stunden (23°C, 50% rel.F.); 11 Stunden (5°C, 90%
rel.F.)
2 mm Schichdicke:
8 Stunden (23°C, 50% rel.F.); 22 Stunden (5°C, 90%
rel.F.)

Verbrauch:
Abhängig von Fliesenformat, Fugenbreite, Fugentiefe,
ca. 0,2 kg/m² bei Fliesenformat 30x60 cm
Remmers MB FL 2K <3001>
Ca. 78 ml/Beutel Flüssigkomponente MB FL 2K
Remmers Protect MKT 1 <3024>
Abhängig vom gewählten Farbton
Remmers Pigment FL <2863>
Einheit: m2

**00003.0007 Elastische Anschluss-und Bewegungsfugen herstellen**
Rand-, Anschluss- und Bewegungsfugen mit elastischem,
alkoxyvernetzenden Silicondichtstoff herstellen.

Gewähltes Produkt:
Remmers Multi Sil oder gleichwertig

Fugenfarbe: '__________'

Produkteigenschaften:
Abriebfest und schlierenfrei
Anstrichverträglich nach DIN 52452, Teil 4
Mit Filmkonservierer gegen mikrobielle Schädigung
Extrem haftstark
Benötigt auf vielen Untergründen keine
Haftgrundierung

Produktkenndaten:
Reißdehnung (DIN EN ISO 8339) > 200 %
Dehnspannungswert 100 % (DIN EN ISO 8339) 0,28 N/mm²
Rückstellvermögen (DIN EN ISO 7389) > 80 %
Volumenverlust (DIN EN ISO 10563) Ca. -4 %
Zulässige Gesamtverformung (DIN EN 15651-1) 25 %

Verbrauch:
Remmers Multi Sil <7380>
Ca. 100 ml/lfdm bei 1 cm² Fugenquerschnitt
Einheit: lfm
